# Lavamanos sin peto de 1 seno integrado, referencia 13080.1.S de Nofer. Acero inoxidable AISI 304

- Propiedad del archivo: CONSTRUNARIO
- Formato: FIEBDC-3/2012
- Programa: Construnario Versión 3.51
- Fecha de los precios: 01/02/2023
- Divisa: EUR

**13080.1.S** u Lavamanos sin peto de 1 seno integrado, referencia 13080.1.S de Nofer. Acero inoxidable AISI 304
Precio: 1012.00
Lavamanos sin peto de 1 seno integrado, referencia 13080.1.S de Nofer. Acero inoxidable AISI 304 Lavamanos sin peto de 1 seno integrado De acero inoxidable AISI 304 acabado satinado Dimensiones: 550 x 550 mm Frontal: 250 mm Lavamanos mural NOFER, de acero inoxidable AISI 304, con un seno integrado. Dimensiones: 270 alto x 550 ancho x 550 fondo (mm). Incluye peto de 20 mm y faldón de 250 mm, orificio para grifería Ø 35 mm y dos cartelas para fijación.
