# Lavamanos sobre encimera con rebosadero, referencia 13061.S de Nofer. Acero inoxidable AISI 304

- Propiedad del archivo: CONSTRUNARIO
- Formato: FIEBDC-3/2012
- Programa: Construnario Versión 3.51
- Fecha de los precios: 01/02/2023
- Divisa: EUR

**13061.S** u Lavamanos sobre encimera con rebosadero, referencia 13061.S de Nofer. Acero inoxidable AISI 304
Precio: 230.50
Lavamanos sobre encimera con rebosadero, referencia 13061.S de Nofer. Acero inoxidable AISI 304 Lavamanos sobre encimera con rebosadero Incluye válvula de desagüe No incluye grifería De acero inoxidable AISI 304 acabado satinado Dimensiones: 210 alto x 362 ancho x 365 fondo (mm) Lavamanos NOFER o equivalente, de acero inoxidable AISI 304. Fijación mural. Incluye valvula de desagüe. Dimensiones: 210 alto x 362 ancho x 365 fondo (mm).
