# Mueble compacto para empotrar en pared, referencia 12020.P.S de Nofer. Con dispensador de papel toalla y papelera

- Propiedad del archivo: CONSTRUNARIO
- Formato: FIEBDC-3/2012
- Programa: Construnario Versión 3.51
- Fecha de los precios: 09/02/2023
- Divisa: EUR

**12020.P.S** u Mueble compacto para empotrar en pared, referencia 12020.P.S de Nofer. Con dispensador de papel toalla y papelera
Precio: 603.00
Mueble compacto para empotrar en pared, referencia 12020.P.S de Nofer. Con dispensador de papel toalla y papelera Mueble compacto para empotrar en pared con dispensador de papel toalla y papelera Puerta frontal de una sola pieza De acero inoxidable AISI 304 acabado satinado Dimensiones del mueble: 1400 alto x 350 ancho x 110 prof. (mm) Dimensiones del hueco de instalación: 1357 alto x 322 ancho x 110 prof. (mm) Capacidad de la papelera: 17 litros Capacidad del dispensador: 700 usos Mueble compacto NOFER para empotrar en pared, de acero inoxidable AISI 304, con dispensador de papel y papelera. Dispensador de papel toalla plegado en Z, capacidad 700 usos. Papelera extraíble, con cerradura de seguridad y capacidad 17 litros. Dimensiones: 1400 alto x 350 ancho x 110 fondo (mm)
