# Papelera mural con tapa y cerradura, referencia 14079.S de Nofer. Acero inoxidable AISI 304

- Propiedad del archivo: CONSTRUNARIO
- Formato: FIEBDC-3/2012
- Programa: Construnario Versión 3.51
- Fecha de los precios: 01/02/2023
- Divisa: EUR

**14079.S** u Papelera mural con tapa y cerradura, referencia 14079.S de Nofer. Acero inoxidable AISI 304
Precio: 154.00
Papelera NOFER, de acero inoxidable AISI 304 acabado satinado, para colgar en pared. Con tapa basculante desmontable con cerradura. Capacidad: 23 litros. Dimensiones: 496 alto x 367 ancho x 160 fondo (mm).
