# Máquina eléctrica ligera para morteros M1 de Drizoro. Para la proyección e inyección de morteros fluidos y pastas en base agua

- Propiedad del archivo: CONSTRUNARIO
- Formato: FIEBDC-3/2012
- Programa: Construnario Versión 3.51
- Fecha de los precios: 30/04/2021
- Divisa: EUR

**MM1_DRI** u Máquina eléctrica ligera para morteros M1 de Drizoro. Para la proyección e inyección de morteros fluidos y pastas en base agua
APLICACIONES • Proyección de morteros de impermeabilización en base cemento, gama MAXSEAL®. • Proyección de revestimientos de decoración en base cemento, gama MAXQUICK ® y revestimientos acrílicos en base agua, gama MAXELASTIC ® y MAXSHEEN ®. • Aplicación de revestimientos de rehabilitación y protección CONCRESEAL®. • Proyección de revestimiento de protección y puente de unión en base cemento MAXRITE ® PASSIVE. • Inyección de mortero fluido de reparación y relleno MAXGROUT ® INJECTION. • Aplicación de selladores en base cemento, gama MAXJOINT ® ELASTIC. • Aplicación de morteros de reparación y rejuntado de fábricas de ladrillo y mampostería, gama MAXJOINT ®.
