# Micromortero de cemento, Concreseal® 1 de Drizoro. Para revestimiento en pequeños espesor y acabado decorativo

- Propiedad del archivo: CONSTRUNARIO
- Formato: FIEBDC-3/2012
- Programa: Construnario Versión 3.51
- Fecha de los precios: 30/04/2021
- Divisa: EUR

**CONCRESEAL1** u Micromortero de cemento, Concreseal® 1 de Drizoro. Para revestimiento en pequeños espesor y acabado decorativo
CONCRESEAL® -1 es un mortero bicomponente en base a microcemento y resinas sintéticas líquidas, para la ejecución de revestimientos continuos decorativos en pequeño espesor, sobre paredes y suelos, con gran resistencia a la abrasión y a la intemperie.
