# Mortero para reparación y nivelación de enfoscados y hormigones, Concreaseal® 3 de Drizoro. En capas hasta 3 mm

- Propiedad del archivo: CONSTRUNARIO
- Formato: FIEBDC-3/2012
- Programa: Construnario Versión 3.51
- Fecha de los precios: 30/04/2021
- Divisa: EUR

**CONCRESEAL3** u Mortero para reparación y nivelación de enfoscados y hormigones, Concreaseal® 3 de Drizoro. En capas hasta 3 mm
CONCRESEAL® -3 es un mortero monocomponente en base cemento modificado con polímeros, especialmente diseñado para la reparación cosmética superficial, reparación de aristas y nivelación de enfoscados y hormigones, en capa fina, con un máximo de hasta 3 mm. Cumple con los requisitos de la clase R2 según norma europea EN1504-3.
