# Mortero autonivelante epoxi-cemento, referencia Maxfloor® CEM de Drizoro. Nivelación y protección de pavimentos de hormigón

- Propiedad del archivo: CONSTRUNARIO
- Formato: FIEBDC-3/2012
- Programa: Construnario Versión 3.51
- Fecha de los precios: 30/04/2021
- Divisa: EUR

**MAXFLOORCEM** u Mortero autonivelante epoxi-cemento, referencia Maxfloor® CEM de Drizoro. Nivelación y protección de pavimentos de hormigón
MAXFLOOR ® CEM es un mortero autonivelante en base a cemento y resinas epoxi modificadas sin disolventes, apto para la reparación, nivelación y protección de altas prestaciones en superficies de hormigón horizontales, en espesores de 1,5 a 3,0 mm, expuestas a gran desgaste y ambiente agresivo.
