# Microesferas de aluminio para revestimientos antideslizantes en pavimentos, referencia Biseal de Drizoro

- Propiedad del archivo: CONSTRUNARIO
- Formato: FIEBDC-3/2012
- Programa: Construnario Versión 3.51
- Fecha de los precios: 30/04/2021
- Divisa: EUR

**BISEAL** u Microesferas de aluminio para revestimientos antideslizantes en pavimentos, referencia Biseal de Drizoro
BISEAL® MEV son microesferas de vidrio sílicosódico-cálcico sin sílice libre y químicamente neutras. Pueden utilizarse espolvoreando sobre un revestimiento en fresco o bien mezcladas con una resina transparente, de la gama MAXURETHANE® o MAXEPOX® , para la creación de superficies antideslizantes con capacidad reflectante en todo tipo de pavimentos.
