# Masilla hidroexpansiva, referencia Leakmaster ® de Drizoro. Para el sellado estanco de juntas

- Propiedad del archivo: CONSTRUNARIO
- Formato: FIEBDC-3/2012
- Programa: Construnario Versión 3.51
- Fecha de los precios: 30/04/2021
- Divisa: EUR

**LEAKMASTER** u Masilla hidroexpansiva, referencia Leakmaster ® de Drizoro. Para el sellado estanco de juntas
LEAKMASTER ® es un sellador monocomponente expansible en contacto con agua con excelente elasticidad y capacidad sellante permanente, que aumenta hasta 2 veces su volumen, rellenando las irregularidades y huecos de la junta o fisura y asegurando la total estanqueidad de la misma. Se suministra listo para su uso en cartuchos de aplicación directa con pistola y puede emplearse en sitios de difícil acceso tales como rincones, juntas, etc., en obra civil y edificación.
