# Aditivo anticongelante para hormigones y morteros, referencia Biseal® AF de Drizoro

- Propiedad del archivo: CONSTRUNARIO
- Formato: FIEBDC-3/2012
- Programa: Construnario Versión 3.51
- Fecha de los precios: 30/04/2021
- Divisa: EUR

**BISEALBF** u Aditivo anticongelante para hormigones y morteros, referencia Biseal® AF de Drizoro
BISEAL® AF es un líquido aditivo anticongelante para morteros y hormigones, exento de cloruros y fluoruros. APLICACIONES • Preparación de hormigones y morteros que vayan a estar expuestos a temperaturas de hasta -8 ºC, un par de horas después de su elaboración.
