# Mortero epoxi de altas prestaciones, referencia Maxepox Joint de Drizoro. Para rejuntado de cerámica en paredes y suelos

- Propiedad del archivo: CONSTRUNARIO
- Formato: FIEBDC-3/2012
- Programa: Construnario Versión 3.51
- Fecha de los precios: 30/04/2021
- Divisa: EUR

**MAXEPOXJOI** u Mortero epoxi de altas prestaciones, referencia Maxepox Joint de Drizoro. Para rejuntado de cerámica en paredes y suelos
MAXEPOX ® JOINT es una formulación epoxi de dos componentes sin disolventes, cargas de cuarzo seleccionadas y aditivos especiales, apta para el rejuntado rígido, impermeable y resistente a los ataques químicos y a la abrasión mecánica de juntas entre baldosas cerámicas de baja o nula porosidad, tanto de aplicación horizontal como vertical.
