# Sistema de inyección, referencia Maxclear® Injection de Drizoro. Para muros con humedad por remonte capilar

- Propiedad del archivo: CONSTRUNARIO
- Formato: FIEBDC-3/2012
- Programa: Construnario Versión 3.51
- Fecha de los precios: 30/04/2021
- Divisa: EUR

**MAXCLEAR** u Sistema de inyección, referencia Maxclear® Injection de Drizoro. Para muros con humedad por remonte capilar
MAXCLEAR ® INJECTION es una resina líquida en base a siloxanos concentrados sin disolventes, que al diluirse en agua se activa formando una microemulsión repelente al agua, altamente eficaz para formar una barrera protectora horizontal frente la humedad por ascensión capilar.
