# Convetor para calefacción eléctrica, referencia F127 500 W de Atlantic Ibérica. Ultraplano

- Propiedad del archivo: CONSTRUNARIO
- Formato: FIEBDC-3/2012
- Programa: Construnario Versión 3.51
- Fecha de los precios: 03/05/2021
- Divisa: EUR

**F127_ATL** u Convetor para calefacción eléctrica, referencia F127 500 W de Atlantic Ibérica. Ultraplano
Diseño ultraplano (8 cm profundidad) con aletas difusoras para una mejor dispersión del calor en la estancia Dispone de posición antihielo para ahorro energético durante ausencias prolongadas Emisión de un calor rápido y silencioso que proporciona un confort óptimo Difusor de aluminio que proporciona un calor homogéneo en la estancia 2 años de Garantía Total, incluida mano de obra y desplazamiento SAT Su estructura y diseño permiten una rápida y fácil instalación en cualquier ubicación
