# Acumulador para ACS, referencia Smart Green 130 de la serie ACV de Atlantic Ibérica. 99 l

- Propiedad del archivo: CONSTRUNARIO
- Formato: FIEBDC-3/2012
- Programa: Construnario Versión 3.51
- Fecha de los precios: 03/05/2021
- Divisa: EUR

**SMARTME130** u Acumulador para ACS, referencia Smart Green 130 de la serie ACV de Atlantic Ibérica. 99 l
Tanque interior de ACS fabricado en acero inoxidable Tecnología de acumulador autobasculante que genera un efecto de autodesincrustación de la cal, disminuyendo el mantenimiento Sistema antifugas en conexiones hidráulicas Aislamiento de espuma de poliuretano de alta densidad. Gran superficie de intercambio gracias a la tecnología tank in tank Garantía de 10 años en la cuba y 2 años de garantía total Diseñado para trabajar a temperaturas de producción de ACS superiores a 70 ºC Gran producción de ACS en caudal punta y continuo Doble serpentín para conexión a dos fuentes de energía independientes Opción de incorporar una vez instalado resistencia eléctrica de apoyo de hasta 6 kW, monofásica o trifásica Incluye tomas auxiliares para conexión a circuito de calefacción Modelos 600 y 800 suministrados con el envolvente desmontado para facilitar el acceso por puertas
