# Bomba de calor Maevo 400 de Atlantic Ibérica. Potencia en frío: 1,14 Kw

- Propiedad del archivo: CONSTRUNARIO
- Formato: FIEBDC-3/2012
- Programa: Construnario Versión 3.51
- Fecha de los precios: 03/05/2021
- Divisa: EUR

**MAEVO400** u Bomba de calor Maevo 400 de Atlantic Ibérica. Potencia en frío: 1,14 Kw
Diseño limpio y elegante que le permite integrarse en cualquier ambiente con su profundidad Ultra-Slim (128 mm), la más reducida del mercado Espacio interior para instalar válvula de 2 ó 3 vías ocultas a la vista El mando inalámbrico incluido de serie permite el manejo básico del fancoil de pared Adaptadores para Modbus RTU, protocolo Ethernet y otros sistemas domóticos Conexión hidráulica en lado derecho por defecto Posibilidad de solicitar a fábrica con antelación la conexión hidráulica en el lado Izquierdo. Combinable con Alféa y las calderas Naema y Logic
