# Cerramiento para el sector industrial, comercial y deportivo, referencia CMG-F-PUR de Comegasa. Acero: S220GD

- Propiedad del archivo: CONSTRUNARIO
- Formato: FIEBDC-3/2012
- Programa: Construnario Versión 3.51
- Fecha de los precios: 03/05/2021
- Divisa: EUR

**CMG-F-PUR** m2 Cerramiento para el sector industrial, comercial y deportivo, referencia CMG-F-PUR de Comegasa. Acero: S220GD
El aislamiento es una espuma de poliuretano de densidad 40 kg/m3 de celda cerrada. Esta espuma es un material termoestable que tiene una baja conductividad, lo que conlleva un buen aislamiento térmico. El mejor entre todos los materiales aislantes. Su capacidad aislante no se pierde con el tiempo y no es atacable por microorganismos debido a su gran resistencia química y biológica. Es estable aún en condiciones especiales de ambientes muy húmedos y temperaturas extremas. El espesor de aislamiento de nuestros paneles va de 35 a 80 mm. Cerramientos sector industrial, comercial y deportivo. Fijación oculta en la junta machihembrada de los paneles. Estanco al agua y al aire. Buena solución contra condensaciones. Longitud mínima: 2.500 mm. Longitud máxima recomendada: 9.000 mm (panel liso: 7.000 mm). Para paneles de fachada en PIR, el largo máximo recomendado es de 7 metros. Medidas superiores son responsabilidad del cliente.
