# Panel nervado de dos grecas para cubiertas con pendientes mínimas de un 5%, referencia CMG-C-PUR de Comegasa

- Propiedad del archivo: CONSTRUNARIO
- Formato: FIEBDC-3/2012
- Programa: Construnario Versión 3.51
- Fecha de los precios: 03/05/2021
- Divisa: EUR

**CMG-C-PUR** m2 Panel nervado de dos grecas para cubiertas con pendientes mínimas de un 5%, referencia CMG-C-PUR de Comegasa
El aislamiento es una espuma de poliuretano de densidad 40 kg/m3 de celda cerrada. Esta espuma es un material termoestable que tiene una baja conductividad, lo que conlleva un buen aislamiento térmico. El mejor entre todos los materiales aislantes. Su capacidad aislante no se pierde con el tiempo y no es atacable por microorganismos debido a su gran resistencia química y biológica. Es estable aún en condiciones especiales de ambientes muy húmedos y temperaturas extremas. El espesor de aislamiento de nuestros paneles va de 30 a 80 mm. Cubiertas con pendientes mínimas de 5%. Fijación oculta mediante tapajuntas. Utilizable también en fachadas. Estanco al agua y al aire. Buena solución contra condensaciones. Longitud mínima: 2.500 mm. Longitud máxima: 22.500 mm.
