# Panel sándwich imitación teja vieja de Panel Sandwich Group. Albero envejecido

- Propiedad del archivo: CONSTRUNARIO
- Formato: FIEBDC-3/2012
- Programa: Construnario Versión 3.51
- Fecha de los precios: 13/09/2023
- Divisa: EUR

**PSTEJAENV** m Panel sándwich imitación teja vieja de Panel Sandwich Group. Albero envejecido
El Panel Sandwich Teja Albero Envejecido es la solución ideal para cubiertas de tejados residenciales, dentro de ciudades o pueblos, centros históricos, locales, negocios tradicionales o en lugares donde se requiera la teja como estándar de construcción. También muy utilizado para la construcción de porches, garajes y estacionamientos, pérgolas, cobertizos, etc. El Panel Teja Albero Envejecido se ha convertido en el Panel Sandwich más utilizado en los últimos 10 años para el sector residencial y comercial por su aspecto y acabado perfecto. El aislamiento del Panel Sandwich tipo Teja Envejecida es superior a los paneles tradicionales ya que se le ha buscado un uso diferente, donde el grado de confort y aislamiento sea superior a los Paneles Sandwich de siempre, incluyendo a las soluciones tradicionales de tejados con teja cerámica, que prácticamente no tienen aislamiento en comparación. Existen diferentes acabados para este tipo de cubierta. La placa exterior de acero imita a la teja vieja en color Albero Envejecido, pero en cambio para la lámina interior disponemos de otros colores y acabados: blanco e imitación madera. Su acabado en albero envejecido (Color teja vieja) imita a la perfección al color teja tradicional utilizado en muchos pueblos de España.
