# Canal sifónica para ducha, referencia 490090 de Cainox. Acero inoxidable AISI304

- Propiedad del archivo: CONSTRUNARIO
- Formato: FIEBDC-3/2012
- Programa: Construnario Versión 3.51
- Fecha de los precios: 03/05/2021
- Divisa: EUR

**490090** u Canal sifónica para ducha, referencia 490090 de Cainox. Acero inoxidable AISI304
Canal sifónica para ducha fabricada íntegramente en acero inoxidable AISI304. Incorpora sifón extraíble WT75. Caudal de evacuación: 0,5 l/s. Fabricación de longitudes especiales bajo petición.
