# Canal sifónica, referencia 689C de Cainox. Para pavimentos vinílicos con sifón extraíble

- Propiedad del archivo: CONSTRUNARIO
- Formato: FIEBDC-3/2012
- Programa: Construnario Versión 3.51
- Fecha de los precios: 03/05/2021
- Divisa: EUR

**689C_CAI** u Canal sifónica, referencia 689C de Cainox. Para pavimentos vinílicos con sifón extraíble
Canal sifónica CAINOX® tipo 689 para pavimentos vinílicos con sifón extraíble. Salida vertical de Ø110 mm. Incorpora cesta de recogida de sólidos. Canal de baja altura donde haya limitaciones de instalación. Se fabrica con una bandeja atornillada que actúa como brida de pinzamiento para el vinilo fijándolo mucho más firmemente que si se tratara de una brida perimetral. Los tornillos de fijación quedan ocultos en el interior, por lo que, resulta más higiénico al no quedar expuestos al paso de personas y/o máquinas y, por supuesto, mucho más estético.
