# Separador de grasa por decantación, referencia 970.070.110 A de Cainox

- Propiedad del archivo: CONSTRUNARIO
- Formato: FIEBDC-3/2012
- Programa: Construnario Versión 3.51
- Fecha de los precios: 03/05/2021
- Divisa: EUR

**970.070.110 A** u Separador de grasa por decantación, referencia 970.070.110 A de Cainox
Material: Acero inoxidable AISI 304 o AISI-316 (si se requiere AISI 316L, añadir la letra S al Nº de referencia). Descripción del separador: Tanque separador de grasas fabricado en acero inoxidable AISI 304, con tapa de registro estanca y cierre rápido.
