# Sumidero industrial de 200x200 mm, referencia CAI200VA075 de Cainox. Para suelos de hormigón y embaldosados

- Propiedad del archivo: CONSTRUNARIO
- Formato: FIEBDC-3/2012
- Programa: Construnario Versión 3.51
- Fecha de los precios: 03/05/2021
- Divisa: EUR

**CAI200VA075** u Sumidero industrial de 200x200 mm, referencia CAI200VA075 de Cainox. Para suelos de hormigón y embaldosados
Sumidero industrial de 200x200 mm para suelos de hormigón y embaldosados, con salida vertical Ø75 mm. Cuerpo redondeado, sifónico, con cesta de recogida de sólidos y tapa/reja extraíbles. El sifón puede utilizarse con o sin cesta de sólidos. La cesta de recogida de sólidos es adecuada para sumideros con o sin sifón extraíble. Relleno perimetral del marco del sumidero con resina epoxi para evitar la deformación en caso de cargas pesadas y vacíos al hormigonar.
