# Sumidero de mediana capacidad telescópico, referencia CAI150MCVA2050K3 de Cainox. 150x150 mm, para suelos de hormigón y embaldosados

- Propiedad del archivo: CONSTRUNARIO
- Formato: FIEBDC-3/2012
- Programa: Construnario Versión 3.51
- Fecha de los precios: 03/05/2021
- Divisa: EUR

**CAI150MCVA2050K3** u Sumidero de mediana capacidad telescópico, referencia CAI150MCVA2050K3 de Cainox. 150x150 mm, para suelos de hormigón y embaldosados
Sumidero de mediana capacidad telescópico de 150x150 mm para suelos de hormigón y embaldosados, con salida vertical Ø50 mm. Con dos cuerpos redondeados, sifónico, con filtro y tapa/reja extraíbles. El filtro puede usarse en sumideros con o sin sifón extraíble.
