# Sumidero industrial estanco, referencia CAI200EVA110 de Cainox. 200x200 mm con tapa superior hermética mediante junta

- Propiedad del archivo: CONSTRUNARIO
- Formato: FIEBDC-3/2012
- Programa: Construnario Versión 3.51
- Fecha de los precios: 03/05/2021
- Divisa: EUR

**CAI200EVA110** u Sumidero industrial estanco, referencia CAI200EVA110 de Cainox. 200x200 mm con tapa superior hermética mediante junta
Sumidero industrial estanco de 200x200 mm con tapa superior hermética mediante junta, para suelos de hormigón y embaldosados, con salida vertical Ø110 mm. Cuerpo redondeado y con sifón opcional (caudal de evacuación: 1,7 l/s)
