# Contador de energía activa monofásico, referencia COUNTIS E1x de Socomec. Directo 80 A

- Propiedad del archivo: CONSTRUNARIO
- Formato: FIEBDC-3/2012
- Programa: Construnario Versión 3.51
- Fecha de los precios: 04/05/2021
- Divisa: EUR

**COUNTIS E1x** u Contador de energía activa monofásico, referencia COUNTIS E1x de Socomec. Directo 80 A
El COUNTIS E1x es un contador de energía modular que muestra las energías (kWh, kVArh y kVA) y otras medidas directamente en su pantalla LCD retroiluminada. Se ha diseñado para la medida de carga monofásica y se utiliza para conexiones directas de hasta 80 A. Ventajas RS-485 (MODBUS), comunicación M-Bus, salidas Ethernet o de impulsos Para centralizar fácilmente su consumo, los dispositivos COUNTIS E1x tienen una salida de impulsos, una RS-485 (MODBUS), M-Bus o comunicación Ethernet Modbus TCP. Con los modelos dotados de comunicación RS-485 y Ethernet puede configurar los contadores remotamente. Multitarifa Permite asignar diferentes franjas horarias (cada hora, horas valle) o diferentes fuentes (normal, baterías) a las lecturas energéticas para supervisar con más detalle el consumo de energía. Módulo B+D con certificación MID Las unidades COUNTIS E cumplen la directiva MID para garantizar precisión y fiabilidad de la medida, obligatoria para aplicaciones de facturación de energía. La certificación como “Módulo B+D” garantiza que el proceso de diseño y fabricación de los productos ha sido aprobado por un laboratorio acreditado.
