# Unidad portátil de localización de fallos de aislamiento, referencia ISOM FP-60 de Socomec

- Propiedad del archivo: CONSTRUNARIO
- Formato: FIEBDC-3/2012
- Programa: Construnario Versión 3.51
- Fecha de los precios: 04/05/2021
- Divisa: EUR

**ISOM FP-60** u Unidad portátil de localización de fallos de aislamiento, referencia ISOM FP-60 de Socomec
• Amplia gama de sensibilidad: - Sistema TI: entre 0,2 y 25 mA - Sistema TT/TNS: entre 2 mA y 10 A • Pantalla gráfica para analizar la señal de localización. • Botón de retroiluminación en el panel frontal. • Solidez (parachoques de protección incluidos). Ventajas Detección del aislamiento por circuito La unidad de localización ISOM FP-60, con conexión a la red eléctrica, proporciona lecturas de aislamiento del circuito supervisado. Aislamiento en profundidad Mediante la medición de la tensión local, se obtiene una evaluación detallada del aislamiento con la descomposición de los componentes resistivos y capacitivos para una mejor evaluación del aislamiento. Totalmente compatible con el sistema permanente ISOM Digiware La unidad de localización portátil ISOM FP-60 es compatible con la señal de localización generada por un ISOM Digiware L-60. Diagnóstico de corrientes diferenciales en redes TNS y TT El localizador ISOM FP-60 también se puede utilizar para medir la corriente diferencial (para comprobar si el dispositivo de corriente residual RCD está funcionando correctamente). Análisis con gráficos de la señal localizadora La pantalla gráfica muestra la señal de localización para evaluar el nivel de interferencia del sistema de supervisión. Tarjeta Micro SD para copia de seguridad Con este dispositivo, puede guardar capturas de pantalla en una tarjeta micro-SD. Ergonomía mejorada para uso portátil La autonomía de la batería facilita el funcionamiento de la unidad en modo portátil. Los paragolpes protectores protegen el dispositivo de golpes ocasionales.
