# Interruptor-seccionador, referencia SIRCO MV PV de Socomec. Ppara aplicaciones fotovoltaicas de 63 a 80 A, hasta 1000 VDC

- Propiedad del archivo: CONSTRUNARIO
- Formato: FIEBDC-3/2012
- Programa: Construnario Versión 3.51
- Fecha de los precios: 04/05/2021
- Divisa: EUR

**SIRCO MV PV** u Interruptor-seccionador, referencia SIRCO MV PV de Socomec. Ppara aplicaciones fotovoltaicas de 63 a 80 A, hasta 1000 VDC
Los SIRCO MV PV son interruptores-seccionadores multipolares de accionamiento manual. Funcionan en condiciones de carga y ofrecen un aislamiento seguro óptimo para cualquier circuito fotovoltaico. Ventajas Dispositivo modular Los SIRCO MV PV son dispositivos montables en riel DIN o placa posterior y pueden integrarse en un panel modular con un corte frontal de 45 mm. Tecnología de interruptor patentada Los SIRCO MV PV se benefician de tecnología de corte probada basada en un sistema de dobles contactos de corte con cámaras de extinción de arcos.
