# Interruptor-seccionador, referencia SIDERMAT de Socomec. Para la distribución de energía con bobina de disparo de 250 a 1800 A

- Propiedad del archivo: CONSTRUNARIO
- Formato: FIEBDC-3/2012
- Programa: Construnario Versión 3.51
- Fecha de los precios: 04/05/2021
- Divisa: EUR

**SIDERMAT** u Interruptor-seccionador, referencia SIDERMAT de Socomec. Para la distribución de energía con bobina de disparo de 250 a 1800 A
Los interruptores-seccionadores de 3 o 4 polos SIDERMAT son de accionamiento manual, con corte visible y función de disparo remoto. Funcionan en condiciones de carga y ofrecen un aislamiento seguro para cualquier circuito de baja tensión. La función de disparo garantiza lo siguiente: protección de las personas frente a los fallos de aislamiento en combinación con toroidales y relés diferenciales protección frente a sobrecargas mediante una combinación con CT y relés térmicos protección frente a cortocircuitos con fusibles Ventajas Disparo remoto La desconexión mediante un dispositivo de de disparo de emisión de corriente permite ortar el suministro de la instalación con un pulsador remoto. Seguridad por doble corte visible Los dispositivos SIDERMAT de doble corte visible (cuádruple hasta 800 A) ofrecen una información real y segura. Producto resistente en condiciones severas Reduciendo la corriente con un resistor limitador, un SIDERMAT equipado con una bobina de mínima tensión puede utilizarse en procesos continuos o exponerse a temperaturas ambiente elevadas.
