# Interruptores-seccionadores con fusibles, referencia Fuserbloc de Socomec. Para fusibles industriales hasta 1250 A

- Propiedad del archivo: CONSTRUNARIO
- Formato: FIEBDC-3/2012
- Programa: Construnario Versión 3.51
- Fecha de los precios: 04/05/2021
- Divisa: EUR

**FUSERBLOC** u Interruptores-seccionadores con fusibles, referencia Fuserbloc de Socomec. Para fusibles industriales hasta 1250 A
FUSERBLOC son interruptores-seccionadores para fusibles incorporados con accionamiento manual. Aseguran el corte o cierre en carga, el seccionamiento de seguridad y la protección frente a las sobre intensidades en los circuitos eléctricos de baja tensión. Ventajas Seguridad reforzada Aislamiento total del fusible con corte doble por polo (parte superior e inferior del fusible). Corte plenamente aparente. Protección IP2X para el panel frontal con cubrebornes. Alto poder de corte Protección frente a sobrecargas o cortocircuitos, gracias a fusibles con elevado poder de corte (100 kA ef.). Varias funcionalidades para un uso simplificado Posición TEST para comprobar los circuitos de control sin potencia mediante contactos auxiliares tipo U. La puerta de la unidad puede abrirse en la posición TEST. Sistema mecánico o electrónico de la fusión fusible.
