# Relés diferenciales tipo A, referencia RESYS M40 de Socomec. Para la salida a motores

- Propiedad del archivo: CONSTRUNARIO
- Formato: FIEBDC-3/2012
- Programa: Construnario Versión 3.51
- Fecha de los precios: 04/05/2021
- Divisa: EUR

**RESYS M40** u Relés diferenciales tipo A, referencia RESYS M40 de Socomec. Para la salida a motores
El relé diferencial RESYS M40 se instala con un aparato de corte en carga con disparo a distancia (corte automático de la alimentación), asegurando las funciones de: protección frente a los contactos indirectos, limitación de las intensidades de fuga. Asegura igualmente la vigilancia preventiva de las instalaciones eléctricas gracias a la función de prealarma (configurable) o cuando es utilizado como relé de señalización.
