# Protección total en rack o torre SAI monofásico, referencia NETYS RT de Socomec. De 1100 a 11000 VA

- Propiedad del archivo: CONSTRUNARIO
- Formato: FIEBDC-3/2012
- Programa: Construnario Versión 3.51
- Fecha de los precios: 04/05/2021
- Divisa: EUR

**NETYS RT** u Protección total en rack o torre SAI monofásico, referencia NETYS RT de Socomec. De 1100 a 11000 VA
La solución para • Servidores y dispositivos de red • Sistemas de comunicación VoIP • Sistemas de cableado estructurado • Sistemas de vídeovigilancia • Sistemas de control • Conmutación • Edge data centres
