# Placa de escayola para techos desmontables modelo Palmera de Escayescos

- Propiedad del archivo: CONSTRUNARIO
- Formato: FIEBDC-3/2012
- Programa: Construnario Versión 3.51
- Fecha de los precios: 05/05/2021
- Divisa: EUR

**PALMERA** m2 Placa de escayola para techos desmontables modelo Palmera de Escayescos
Borde / Escalonado Perfilería / T24
