# Placa hidrofugada para techos continuos modelo Hidrofugado de Escayescos

- Propiedad del archivo: CONSTRUNARIO
- Formato: FIEBDC-3/2012
- Programa: Construnario Versión 3.51
- Fecha de los precios: 05/05/2021
- Divisa: EUR

**HIDROF** m2 Placa hidrofugada para techos continuos modelo Hidrofugado de Escayescos
Esta placa añade a las prestaciones técnicas usuales de la placa lisa, una capacidad de absorción de agua de un 12% aproximadamente. Reverso disponible: – Placa contramolde
