# Perfil de PVC modelo guardavivos de Escayescos. Protección de esquinas

- Propiedad del archivo: CONSTRUNARIO
- Formato: FIEBDC-3/2012
- Programa: Construnario Versión 3.51
- Fecha de los precios: 05/05/2021
- Divisa: EUR

**GUARDAVI** u Perfil de PVC modelo guardavivos de Escayescos. Protección de esquinas
Es un perfil de PVC con un especial diseño que facilita su colocación como medida de protección para las esquinas tanto del interior como del exterior de la obra. Además le confieren una belleza visual una vez acabado el trabajo que da a este producto sin duda un valor añadido en obra. Información técnica: Composición del material: PVC en color Blanco. Sistema de calidad: Certificado ISO 9001 (DIN en ISO 1163-1). Presentación: Caja 100 Guardavivos P.V.C. 2.6 Ml
