# Paneles de tabique de Escayescos. Escayola E-35

- Propiedad del archivo: CONSTRUNARIO
- Formato: FIEBDC-3/2012
- Programa: Construnario Versión 3.51
- Fecha de los precios: 05/05/2021
- Divisa: EUR

**TABIES** m2 Paneles de tabique de Escayescos. Escayola E-35
Los Paneles de Tabique, fabricados en su totalidad con escayola E-35, presentan una solución óptima para la obra de tabiquería interior en viviendas. Información Técnica: Longitud: 664 mm Anchura: 600 mm. Espesor: 60,5 mm. Certificado: AENOR y marcado CE Presentación: Palet de 32 unidades.
