# Yeso controlado de Escayescos. Para la ejecución de revestimientos interiores

- Propiedad del archivo: CONSTRUNARIO
- Formato: FIEBDC-3/2012
- Programa: Construnario Versión 3.51
- Fecha de los precios: 05/05/2021
- Divisa: EUR

**YESCON** u Yeso controlado de Escayescos. Para la ejecución de revestimientos interiores
Sulfato cálcico semihidratado en polvo obtenido de mineral de la mejor calidad y formulado mediante el empleo de aditivos. Yeso de fraguado lento, indicado para la ejecución de revestimientos interiores y como conglomerante auxiliar de obra. Presentación Saco de 18 kg. Palet de 72 sacos. Datos técnicos Producto clasificado como B1 (YG/L). Dispone de Certificación AENOR y marcado CE.
