# Moldura de escayola media caña grande, referencia 100 de Escayescos

- Propiedad del archivo: CONSTRUNARIO
- Formato: FIEBDC-3/2012
- Programa: Construnario Versión 3.51
- Fecha de los precios: 05/05/2021
- Divisa: EUR

**100ESCA** m Moldura de escayola media caña grande, referencia 100 de Escayescos
Las molduras de escayola se utilizan como remates decorativos para techos gracias a su gran variedad de diseños. Su versatilidad hace que desde la antigua Grecia hasta la actualidad, se haya ido reinventado a lo largo de los siglos ocupando lugar de relevancia por su belleza. La escayola aporta un acabado perfecto en ellas. Molduras Molduras Decorativas Baquetones Cortineros
