# Placa de yeso laminado antihumedad de Escayescos

- Propiedad del archivo: CONSTRUNARIO
- Formato: FIEBDC-3/2012
- Programa: Construnario Versión 3.51
- Fecha de los precios: 05/05/2021
- Divisa: EUR

**HUMESCA** m2 Placa de yeso laminado antihumedad de Escayescos
Placa de yeso laminado, formada por un alma de yeso 100 % natural y recubierta por sus dos lados con láminas de cartón, aditivada para reducir la absorción de agua. Aplicación: uso para revestimientos interiores con ambiente húmedo como cocinas y baños. INFORMACIÓN Y MEDIDAS PYL HUMEDAD Ficha Técnica (PDF) Declaración de Prestaciones 12,5 mm (PDF) Declaración de Prestaciones 15 mm (PDF) Certificado AENOR
