# Pasta de agarre para la sujeción de placas de yeso de Escayescos

- Propiedad del archivo: CONSTRUNARIO
- Formato: FIEBDC-3/2012
- Programa: Construnario Versión 3.51
- Fecha de los precios: 05/05/2021
- Divisa: EUR

**PASTAGAR** kg Pasta de agarre para la sujeción de placas de yeso de Escayescos
La Pasta de Agarre, es un adhesivo a base de yeso indicado para sujeción de placas de yeso laminado sobre muros de obra adherente, remates y fijación de accesorios. No apto para el tratamiento de juntas de placas de yeso laminado. Presentación Saco de 20 Kg. Palet de 48 sacos. Datos técnicos Dispone de marcado CE.
