# Placa de yeso laminado de 600x600 de Escayescos. Para techos registrables

- Propiedad del archivo: CONSTRUNARIO
- Formato: FIEBDC-3/2012
- Programa: Construnario Versión 3.51
- Fecha de los precios: 05/05/2021
- Divisa: EUR

**YES600** m2 Placa de yeso laminado de 600x600 de Escayescos. Para techos registrables
Placa de yeso laminado de 600×600 mm o 1200×600 y 10mm de espesor cubierta por una la´mina de vinilo con acabado blanco o decorado. Indicados para techos registrables tanto en proyectos constructivos residenciales como terciarios donde se requiera un mantenimiento continuado, una gran luminosidad o un alto nivel de higiene y limpieza (Centros de salud y hospitalarios, centros educativos y guarderi´as, restauracio´n, salas de cine, centros comerciales y de ocio, cocinas, etc.).
