# Mortero para el sellado de penetraciones Sellafoc de Argos

- Propiedad del archivo: CONSTRUNARIO
- Formato: FIEBDC-3/2012
- Programa: Construnario Versión 3.51
- Fecha de los precios: 05/05/2021
- Divisa: EUR

**SELLAFOC** m2 Mortero para el sellado de penetraciones Sellafoc de Argos
El mortero Sellafoc es un sistema de sellado de penetraciones que ofrece una gran resistencia mecánica y una alta resistencia al fuego. Mediante el Sellafoc se puede alcanzar una resistencia al fuego de hasta EI 240 en función del tipo de instalaciones y la obra soporte. El mortero dispone de Marcado CE. Usos del mortero Sellafoc Este mortero se utiliza en múltiples lugares como sellador de penetraciones. Principalmente los usos del Sellafoc son: – El sellado de huecos ciegos. – Sellado de paso de bandejas y cables eléctricos. – Sellado de paso de tuberías metálicas.
