# Mortero para la protección pasiva del acero Perlifoc de Argos

- Propiedad del archivo: CONSTRUNARIO
- Formato: FIEBDC-3/2012
- Programa: Construnario Versión 3.51
- Fecha de los precios: 05/05/2021
- Divisa: EUR

**PERLIFOC** m2 Mortero para la protección pasiva del acero Perlifoc de Argos
El mortero Perlifoc HP es un producto de baja densidad, en base yeso que está destinado a la protección pasiva contra incendios de elementos estructurales de acero (pilares, vigas y secciones huecas). Se puede usar tanto para perfiles abiertos (I/H) como perfiles cerrados (tubulares). Este sistema de ignifugación de edificios y naves industriales proporciona una resistencia al fuego de hasta 240 minutos (R 240).
