# Planta potabilizadora compacta, referencia PP4x4 DUAL de Dinotec. 20 m3/día agua microfiltrada

- Propiedad del archivo: CONSTRUNARIO
- Formato: FIEBDC-3/2012
- Programa: Construnario Versión 3.51
- Fecha de los precios: 30/11/2022
- Divisa: EUR

**PP4x4DUAL** u Planta potabilizadora compacta, referencia PP4x4 DUAL de Dinotec. 20 m3/día agua microfiltrada
Modelo PP4x4 DUAL Capacidad 20 m³/día (agua microfiltrada) 10 m³/día (agua osmotizada) Material Inoxidable/PRFV Aplicación Poblaciones dispersas. Situaciones de emergencia. Uso de forma permanente en edificaciones aisladas, campamentos, hoteles sin acceso a una red de agua potable. Aguas de media salinidad (hasta 3.000 ppm de TDS) y baja turbidez (hasta 30 NTU). Tratamiento Filtración Microfiltración Ósmosis inversa Desinfección
