# Planta potabilizadora compacta con filtración automática, referencia CON-A de Dinotec

- Propiedad del archivo: CONSTRUNARIO
- Formato: FIEBDC-3/2012
- Programa: Construnario Versión 3.51
- Fecha de los precios: 30/11/2022
- Divisa: EUR

**CONA** u Planta potabilizadora compacta con filtración automática, referencia CON-A de Dinotec
Modelo “CON-A” con filtración automática Capacidad 100 – 300 m³/día Material Acero carbono/PVC/PRFV Aplicación Indicadas para tratar aguas superficiales con escasa materia en suspensión y turbidez por debajo de 30 NTU. La salinidad no debe superar 1000 ppm de TDS. Tratamiento Coagulación Filtración Adsorción Microfiltración Desinfección
