# Planta potabilizadora compacta, referencia PP4x4S de Dinotec. Con paneles solares

- Propiedad del archivo: CONSTRUNARIO
- Formato: FIEBDC-3/2012
- Programa: Construnario Versión 3.51
- Fecha de los precios: 30/11/2022
- Divisa: EUR

**PP4x4S** u Planta potabilizadora compacta, referencia PP4x4S de Dinotec. Con paneles solares
Modelo PP4x4S Capacidad 40 m³/día Material Paneles solares fotovoltaicos Aplicación Indispensable para atender a poblaciones dispersas y muy especialmente en situaciones de emergencias o catástrofes naturales. Tratamiento Coagulación Filtración Microfiltración Desinfección
