# Decantador digestor, serie Diana de Dinotec. capacidad de tratamiento: de 8 hasta 260 h.e

- Propiedad del archivo: CONSTRUNARIO
- Formato: FIEBDC-3/2012
- Programa: Construnario Versión 3.51
- Fecha de los precios: 30/11/2022
- Divisa: EUR

**DIANA** u Decantador digestor, serie Diana de Dinotec. capacidad de tratamiento: de 8 hasta 260 h.e.
Los decantadores digestores serie DIANA de DINOTEC se fabrican en PRFV por moldeo con hilos de poliéster reforzado con fibra de vidrio. Estos equipos se utilizan para separar las materias decantables en suspensión de las aguas residuales, digiriendo además anaeróbicamente los lodos separados. Constituyen una solución a la depuración de aguas residuales para poblaciones de hasta 1.000 habitantes equivalentes. Los módulos compactos DIANA V están especialmente diseñados para depuración de aguas residuales de viviendas y pequeñas agrupaciones de usuarios, gasolineras, etc. Su capacidad de tratamiento en un solo módulo va desde 8 hasta 260 h.e. Tienen forma de cono invertido con el digestor inferior esférico y funcionan colocados en vertical.
