# Cortina automática de humo, referencia BACHSMOKE DHA de Bach. Clasificación DH180 minutos

- Propiedad del archivo: CONSTRUNARIO
- Formato: FIEBDC-3/2012
- Programa: Construnario Versión 3.51
- Fecha de los precios: 07/05/2021
- Divisa: EUR

**BACHSMOKEDHA** u Cortina automática de humo, referencia BACHSMOKE DHA de Bach. Clasificación DH180 minutos
BACHSMOKE DHA es una Cortina Automática de Humo que en caso de incendio, limita y controla el movimiento del humo, con clasificación DH180 minutos. La cortina está compuesta por: Tejido de fibra de vidrio recubierto de poliuretano en ambos lados, cosido con alambre de kevlar de alta resistencia y fijado a un eje tubular de acero de 78mm de diámetro; Elementos de acero galvanizado como cajones laterales y barra de contrapeso. Todo el sistema es accionado por un motor tubular de 24Vdc y controlado por una placa electrónica, el CRM de BACH (Control de Regulación de Motor), con sistema especial de seguridad contra fallo de caída por gravedad. Panel de control para cortinas automáticas de BACH (CBM), con voltaje nominal de entrada de 115Vac o 220Vac y voltaje de salida de 24Vdc. Fuente de alimentación ininterrumpida (Sistema UPS), con autonomía de hasta 6 horas, existente en todos los paneles de control. Probada y homologada según la norma UNE EN 12101-1 y marcado CE.
