# Exutorio de humo de doble compuerta,modelo Delta de Bach

- Propiedad del archivo: CONSTRUNARIO
- Formato: FIEBDC-3/2012
- Programa: Construnario Versión 3.51
- Fecha de los precios: 07/05/2021
- Divisa: EUR

**DELTA** u Exutorio de humo de doble compuerta,modelo Delta de Bach
DELTA es un exutorio de humo de doble compuerta adecuado para la eliminación de grandes cantidades de aire caliente y/o humo de un edificio en un corto período de tiempo, ventilación diaria e iluminación natural. Adecuado para su uso en varios tipos de cubierta. Los exutorios se fabrican de acuerdo con las normas de control de calidad ISO 9001 y cumplen con los requisitos europeos para NSHEV de acuerdo con EN 12101-2. Las pruebas de resistencia con 10.000 ciclos de apertura y cierre han demostrado su diseño resistente y funcional. Los exutorios están formados por aluminio resistente a la corrosión de alta calidad para garantizar bajos requisitos de mantenimiento y estanqueidad. Existen varios métodos de operación que utilizan actuadores neumáticos o eléctricos. Disponible en grandes dimensiones, hasta 2500 x 3500 mm (ancho x largo).
