# Claraboya fija para iluminación natural, referencia TRILUX de Bach

- Propiedad del archivo: CONSTRUNARIO
- Formato: FIEBDC-3/2012
- Programa: Construnario Versión 3.51
- Fecha de los precios: 07/05/2021
- Divisa: EUR

**TRILUX** u Claraboya fija para iluminación natural, referencia TRILUX de Bach
TRILUX es una claraboya fija para iluminación natural. Está construido completamente con perfiles de aluminio y policarbonato de diferentes espesores. Las bases se pueden suministrar con diferentes alturas y diferentes tipos de aislamiento.
